# Película especial extremadamente flexible y estirable para uso en interiores ISO-CONNECT OUTSIDE CL de Iso Chemie

- Propiedad del archivo: CONSTRUNARIO
- Formato: FIEBDC-3/2012
- Programa: Construnario Versión 3.51
- Fecha de los precios: 10/02/2023
- Divisa: EUR

**OUSIDECL** m Película especial extremadamente flexible y estirable para uso en interiores ISO-CONNECT OUTSIDE CL de Iso Chemie
ISO-CONNECT OUTSIDE CL es una película especial extremadamente flexible y estirable, resistente al desgarro, con un rendimiento adhesivo muy fuerte, que se utiliza para el sellado a prueba de aire y lluvia de las juntas de conexión en ventanas, puertas y paneles. Consiste en un textil sintético blando adaptable y es autoadhesivo en toda la superficie, por lo que también puede ser bien aplicado al perfil del marco. El material abierto para la difusión de vapores garantiza que la humedad pueda salir de la junta hacia el exterior. Así, ISO-CONNECT OUTSIDE CL cumple con los requisitos de la ley de energía de los edificios GEG así como las «guía de instalación» de RAL.
