# Cinta de sellado impermeble para exterior ISO-CONNECT OUTSIDE EPDM de Iso Chemie

- Propiedad del archivo: CONSTRUNARIO
- Formato: FIEBDC-3/2012
- Programa: Construnario Versión 3.51
- Fecha de los precios: 10/02/2023
- Divisa: EUR

**OUTSIDEEPM** m Cinta de sellado impermeble para exterior ISO-CONNECT OUTSIDE EPDM de Iso Chemie
ISO-CONNECT OUTSIDE EPDM es una lámina elastómera destinada al sellado exterior de elementos de ventanas y puertas en la fachada según DIN 18531 y DIN 18533. A través de su membrana especial, activa y transpirable es posible obtener un excelente sellado a la intemperie a la vez que asegura las propiedades de difusión, haciendo a ISO-CONNECT OUTSIDE EPDM particularmente adecuado para proyectos de sellado externo en fachadas y ventanas y corresponde con un espesor = a 1,1mm a los requisitos de DIN.
