# Placas de construcción WF3 de Iso-Chemie. Se adaptan al sistema ISO-TOP WINFRAMER

- Propiedad del archivo: CONSTRUNARIO
- Formato: FIEBDC-3/2012
- Programa: Construnario Versión 3.51
- Fecha de los precios: 10/02/2023
- Divisa: EUR

**WF3 CONSTRUC** m Placas de construcción WF3 de Iso-Chemie. Se adaptan al sistema ISO-TOP WINFRAMER
ISO-TOP PLACAS DE CONSTRUCCIÓN WF3 de THERMAPOR de alta calidad ofrecen la posibilidad de adaptarse individualmente en el SISTEMA DE MONTAJE EN LA PARED ISO-TOP WINFRAMER. Se pueden serrar o fresar a la dimensión y geometría que necesita cada obra. Se pueden utilizar tanto como placas de adaptación junto con los sistemas de los ángulos también como perfiles de subestructura, listones de marco interior de la ventana, como listones para el alféizar o para adaptar cajones de persianas enrollables o de persianas venecianas externas.
