# VMC con recuperador de flujo para viviendas, modelo SABIK 350 de S&P. Recuperador sensible. Caudal máximo: 375 Pa (m3/h)

- Propiedad del archivo: CONSTRUNARIO
- Formato: FIEBDC-3/2012
- Programa: Construnario Versión 3.51
- Fecha de los precios: 06/03/2023
- Divisa: EUR

**5153139200** u VMC con recuperador de flujo para viviendas, modelo SABIK 350 de S&P. Recuperador sensible. Caudal máximo: 375 Pa (m3/h)
Precio: 3136.41
VMC con recuperador de flujo para viviendas, modelo SABIK 350 de S&P. Recuperador sensible. Caudal máximo: 375 Pa (m3/h) Alimentación: 230V 50/60Hz Caudal máximo a 100 Pa (m3/h): 375 Nivel de presión sonora a 1,5 m (dB(A)): 37,7 (250 m3/h a 135 Pa) Potencia absorbida máxima (W): 145 Eficiencia ErP(%): 85 VMC de doble flujo para viviendas, con intercambiador de calor de tipo contraflujo de alto rendimiento (hasta el 92%). El motor EC de corriente continua asegura un bajo consumo y un bajo nivel sonoro. La renovación permanente de aire de la vivienda garantiza el cumplimiento de los requisitos del Código Técnico de Edificación. Amplia gama de recuperadores que permite cubrir las necesidades de ventilación para cualquier tipología de vivienda. El diseño del SABIK proporciona una alta estanqueidad y un aislamiento térmico elevado. Producto versátil pensado para una fácil instalación gracias a su modularidad y reversibilidad de sus circuitos. Incluye filtros de impulsión y extracción Coarse 65% (G4). Opcional ePM1 70% (F7 en impulsión). Dispone de un bypass 100% automático y/o manual. Características - Recuperador contra flujo. - Motores EC de bajo consumo. - 100% Bypass automático/manual. - Reversibilidad. - Posibilidad de impulsión por la cara inferior. - User friendly. - Install friendly. - Certificado Passivhaus. - Modularidad: -- Batería de precalefacción integrable (opcional). -- Modulo SERVOFLOW para caudal constante (opcional). -- Sonda VOC integrable (opcional) - Conectividad mediante el módulo de comunicación SPCM (opcional). Código EAN: 8413893590251
