# VMC con recuperador de flujo para viviendas, modelo SABIK 500 de S&P. Recuperador sensible. Caudal máximo: 550 Pa (m3/h)

- Propiedad del archivo: CONSTRUNARIO
- Formato: FIEBDC-3/2012
- Programa: Construnario Versión 3.51
- Fecha de los precios: 06/03/2023
- Divisa: EUR

**5153139300** u VMC con recuperador de flujo para viviendas, modelo SABIK 500 de S&P. Recuperador sensible. Caudal máximo: 550 Pa (m3/h)
Precio: 3680.47
VMC con recuperador de flujo para viviendas, modelo SABIK 500 de S&P. Recuperador sensible. Caudal máximo: 550 Pa (m3/h) Alimentación: 230V 50/60Hz Caudal máximo a 100 Pa (m3/h): 550 Nivel de presión sonora a 1,5 m (dB(A)): 43,1 (400 m3/h a 150 Pa Potencia absorbida máxima (W): 265 Eficiencia ErP(%): 85 Gama de equipos VMC doble flujo vertical SABIK, para sistemas individuales, con intercambiador de calor de tipo contraflujo de alto rendimiento (hasta el 92%). El motor EC de corriente continua asegura un bajo consumo y un bajo nivel sonoro. La renovación permanente de aire de la vivienda garantiza el cumplimiento de los requisitos del Código Técnico de Edificación. Amplia gama de recuperadores que permite cubrir las necesidades de ventilación para cualquier tipología de vivienda. El diseño del SABIK proporciona una alta estanqueidad y un aislamiento térmico elevado. Producto versátil pensado para una fácil instalación gracias a su modularidad y reversibilidad de sus circuitos. Incluye filtros de impulsión y extracción. Dispone de un bypass 100% automático y/o manual. Características: - Recuperador contra flujo - Motores EC de bajo consumo - 100% Bypass automático/manual - Reversibilidad - User friendly - Install friendly - Certificado Passivhaus - Modularidad: · Batería de pre calefacción integrable (opcional) · Módulo SERVOFLOW para caudal constante (opcional) · Conectividad mediante el módulo de comunicación SPCM (opcional) · Sensor VOC integrable (opcional) Código EAN: 8413893590275
