# Valla extensible de seguridad de Saludes. Acero lacada al horno en rojo y blanco

- Propiedad del archivo: CONSTRUNARIO
- Formato: FIEBDC-3/2012
- Programa: Construnario Versión 3.51
- Fecha de los precios: 14/02/2023
- Divisa: EUR

**VALLAEXTE** u Valla extensible de seguridad de Saludes. Acero lacada al horno en rojo y blanco
Elementos de balizamiento utilizados para la seguridad, son extensible, plegable roja y blanca recta, ideales para guiar y contener a peatones y vehículos de forma provisional. Fáciles de transportar y desplegar. Muy estables. Valla de acero lacada al horno en rojo y blanco, para la señalización provisional de obras, trabajos de mantenimiento, puntos potencialmente peligrosos, controles, etc. Son fáciles de transportar y desplegar, además de muy estables. Escasa ocupación para optimizar el almacenaje y el transporte.
