# Panel metálico aislante para fachada serie MEC W de Italpannelli. Espesor: 50 mm

- Propiedad del archivo: CONSTRUNARIO
- Formato: FIEBDC-3/2012
- Programa: Construnario Versión 3.51
- Fecha de los precios: 14/02/2023
- Divisa: EUR

**MECW** u Panel metálico aislante para fachada serie MEC W de Italpannelli. Espesor: 50 mm
Aislante: lana de roca Cara exterior: chapa de acero prelacada. Cara interior: aluminio centesimal
