# Detector de llama IR Dual + soporte mecánico, referencia 116-BG-21F de Carrier

- Propiedad del archivo: CONSTRUNARIO
- Formato: FIEBDC-3/2012
- Programa: Construnario Versión 3.51
- Fecha de los precios: 12/04/2023
- Divisa: EUR

**116BG21F** u Detector de llama IR Dual + soporte mecánico, referencia 116-BG-21F de Carrier
Detector de Llama IR Dual + soporte mecánico. Detector convencional IR Dual IR, con carcasa IP66 y de bajo consumo
