# Central de incendio convencional Aritech - 2 Zonas, (español), referencia 1X-F2-09 de Carrier

- Propiedad del archivo: CONSTRUNARIO
- Formato: FIEBDC-3/2012
- Programa: Construnario Versión 3.51
- Fecha de los precios: 12/04/2023
- Divisa: EUR

**1XF209** u Central de incendio convencional Aritech - 2 Zonas, (español), referencia 1X-F2-09 de Carrier
Precio: 213.13
Central de detección de incendios convencional (.net) de 2 zonas microprocesadas con posibilidad de combinar en una zona pulsadores y detectores, con 2 salidas para sirenas supervisadas (250mA c/u), 2 salidas de relé libre de tensión (1,2A, 24Vcc) para alarma y avería y 2 entradas configurables. Firmware actualizable. Permite la completa comunicación con nuestras centrales analógicas mediante conexión RS-485, así como la conexión entre centrales convencionales (máx. de 64 zonas). Para la conexión necesita la tarjeta 2010-1-NB (no incluida). Función CleanMeTM (indicación de detectores sucios). Test de zonas por una sola persona. Supervisión del fallo de derivación a tierra. Puede incorporar módulos de 4 salidas (2010-1-RB y 2010-1-SB). Indicaciones óptico-acústicas por zonas. Certificados: CE, CPR (EN-54 partes 2 y 4), CPD, WEEE y RoHS. Precisa de 2 baterías no incluidas. Peso: 2,8 Kg. Dimensiones: 435x320x134mm.
