# Centrales convencionales: tarjeta comunicación red RS485, referencia 2010-1-NB de Carrier

- Propiedad del archivo: CONSTRUNARIO
- Formato: FIEBDC-3/2012
- Programa: Construnario Versión 3.51
- Fecha de los precios: 12/04/2023
- Divisa: EUR

**20101NB** u Centrales convencionales: tarjeta comunicación red RS485, referencia 2010-1-NB de Carrier
Precio: 278.20
Tarjeta de red para centrales de la serie 2010-1 que le permite crear una red de centrales analógicas, convencionales y extinción (clase A / B), con un máximo de 32 nodos / 32 lazos / 64 zonas.
