# Tarjeta comunicación red RS485 para centrales analógicas Kilsen, referencia 2010-2-NB de Carrier

- Propiedad del archivo: CONSTRUNARIO
- Formato: FIEBDC-3/2012
- Programa: Construnario Versión 3.51
- Fecha de los precios: 12/04/2023
- Divisa: EUR

**20102NB** u Tarjeta comunicación red RS485 para centrales analógicas Kilsen, referencia 2010-2-NB de Carrier
Precio: 311.47
Tarjeta de red para centrales de la serie 2010 que le permite crear una red de centrales analógicas y convencionales (clase A / B), con un máximo de 32 nodos / 32 lazos / 64 zonas.
