# Código activación ampliación de la red RS485, nodos y 256 lazos, referencia 2010-2-PAK-NET256 de Carrier

- Propiedad del archivo: CONSTRUNARIO
- Formato: FIEBDC-3/2012
- Programa: Construnario Versión 3.51
- Fecha de los precios: 12/04/2023
- Divisa: EUR

**20102PAKNET256** u Código activación ampliación de la red RS485, nodos y 256 lazos, referencia 2010-2-PAK-NET256 de Carrier
Precio: 661.29
Código de activación para ampliar la capacidad de la red RS485 en las centrales analógicas de UTC con firmware 3.1 o superior. De 32 nodos y 32 lazos ampliamos a 64 nodos y 256 lazos.
