# Código activación protocolo BACnet vía IP, referencia 2010-2-PAK-RMMB de Carrier

- Propiedad del archivo: CONSTRUNARIO
- Formato: FIEBDC-3/2012
- Programa: Construnario Versión 3.51
- Fecha de los precios: 12/04/2023
- Divisa: EUR

**20102PAKRMMB** u Código activación protocolo BACnet vía IP, referencia 2010-2-PAK-RMMB de Carrier
Código de activación de protocolo standard Modbus mediante IP, es necesario firmware de panel 3.5 o superior.
