# Licencia de servidor para aplicación CU, referencia de Carrier

- Propiedad del archivo: CONSTRUNARIO
- Formato: FIEBDC-3/2012
- Programa: Construnario Versión 3.51
- Fecha de los precios: 12/04/2023
- Divisa: EUR

**20102PCCCF** u Licencia de servidor para aplicación CU, referencia de Carrier
Licencia de servidor para aplicación CU, software de configuración, permite bidireccionalidad entre PC y central, comunicará con paneles con Firmware 3.0 o superior.
