# Licencia de servidor para aplicación móvil App Fire-2 Mobile, referencia 2010-2SW-FS de Carrier

- Propiedad del archivo: CONSTRUNARIO
- Formato: FIEBDC-3/2012
- Programa: Construnario Versión 3.51
- Fecha de los precios: 12/04/2023
- Divisa: EUR

**20102SWFS** u Licencia de servidor para aplicación móvil App Fire-2 Mobile, referencia 2010-2SW-FS de Carrier
Licencia de servidor para aplicación móvil App Fire-2 Mobile, comunicará con paneles con Firmware 3.0 o superior.
