# Embellecedor para semi-empotrar, caja pequeña, referencia 2010-2T-FM-S de Carrier

- Propiedad del archivo: CONSTRUNARIO
- Formato: FIEBDC-3/2012
- Programa: Construnario Versión 3.51
- Fecha de los precios: 12/04/2023
- Divisa: EUR

**20102TFMS** u Embellecedor para semi-empotrar, caja pequeña, referencia 2010-2T-FM-S de Carrier
Precio: 221.83
Embellecedor para semi-empotrar centrales analógicas 2X, caja pequeña.
