# Pack de 20 tapas protectoras para orificios pasacables, referencia 2010-C-CEG de Carrier

- Propiedad del archivo: CONSTRUNARIO
- Formato: FIEBDC-3/2012
- Programa: Construnario Versión 3.51
- Fecha de los precios: 12/04/2023
- Divisa: EUR

**2010CCEG** u Pack de 20 tapas protectoras para orificios pasacables, referencia 2010-C-CEG de Carrier
Precio: 23.32
Tapa protectora para orificios pasacables en centrales de la serie 2010. (Pack de 20 unidades).
