# Central de incendios direccionable, 1 lazo, referencia 2X-AF1 de Carrier

- Propiedad del archivo: CONSTRUNARIO
- Formato: FIEBDC-3/2012
- Programa: Construnario Versión 3.51
- Fecha de los precios: 12/04/2023
- Divisa: EUR

**2XAF1** u Central de incendios direccionable, 1 lazo, referencia 2X-AF1 de Carrier
Precio: 823.52
Los nuevos sistemas de control de seguridad de vida de la serie 2X-A brindan la velocidad y funcionalidad de procesamiento inteligente de gama alta para pequeñas y medianas empresas aplicaciones direccionables
