# Panel incendios 2x-2L-LB, 40 zonas, referencia 2X-A-KIT-SA-2L-LB de Carrier

- Propiedad del archivo: CONSTRUNARIO
- Formato: FIEBDC-3/2012
- Programa: Construnario Versión 3.51
- Fecha de los precios: 12/04/2023
- Divisa: EUR

| Código | Ud | Descripción | Precio |
|---|---|---|---|
| 2XAKITSA2LLB | u | Panel incendios 2x-2L-LB, 40 zonas, referencia 2X-A-KIT-SA-2L-LB de Carrier | 2062.70 |
