# Accesorio central de incendios direccionable, placa de expansión de lazo, 2 lazos, referencia 2X-A-LB de Carrier

- Propiedad del archivo: CONSTRUNARIO
- Formato: FIEBDC-3/2012
- Programa: Construnario Versión 3.51
- Fecha de los precios: 12/04/2023
- Divisa: EUR

**2XALB** u Accesorio central de incendios direccionable, placa de expansión de lazo, 2 lazos, referencia 2X-A-LB de Carrier
Precio: 537.41
2 lazos de alta potencia ampliables con 500 mA por lazo PAK de alta potencia de bucle para aumentar la potencia de bucle de 500 mA a 800 mA Agrega hasta 128 zonas 4 salidas programables Conectores enchufables Se conecta directamente en la parte frontal de la placa principal y el chasis
