# ADDR PNL UI-PCB W/FB2 CTRL, referencia 2X-A-UI-FB de Carrier

- Propiedad del archivo: CONSTRUNARIO
- Formato: FIEBDC-3/2012
- Programa: Construnario VersiĆ³n 3.51
- Fecha de los precios: 12/04/2023
- Divisa: EUR

**2XAUIFB** u ADDR PNL UI-PCB W/FB2 CTRL, referencia 2X-A-UI-FB de Carrier
ADDR PNL UI-PCB, referencia2X-A-UI de Carrier
