# Central de incendio analógica Aritech, referencia 2X-F2-09 2 lazos+tarjeta ampliación de 2 lazos 2X-LB de Carrier

- Propiedad del archivo: CONSTRUNARIO
- Formato: FIEBDC-3/2012
- Programa: Construnario Versión 3.51
- Fecha de los precios: 12/04/2023
- Divisa: EUR

**2XF2092XLB** u Central de incendio analógica Aritech, referencia 2X-F2-09 2 lazos+tarjeta ampliación de 2 lazos 2X-LB de Carrier
Precio: 1817.20
Central de incendio analógica Aritech, referencia 2X-F2-09 2 lazos+tarjeta ampliación de 2 lazos 2X-LB de Carrier 2X-F2-09+2X-LB Central de incendio analógica Aritech - 2 lazos: Central de detección de incendios analógica de dos lazos ampliable a 4 (2X-LB). Capacidad máxima: 256 dispositivos ampliable a 512. 512 zonas. 4 salidas supervisadas pre-programadas como sirenas. 4 salidas adicionales (alarma y avería general), 2 libres de tensión y 2 supervisadas. 2 entradas configurables. Puerto Ethernet. Permite enviar correos electrónicos. Integrable en ATS8600. LCD gráfico, 3 puertos USB y puerto RS232. Conectable en red RS485 mediante tarjeta opcional (2010-2-NB). Opción de tarjeta de ledes de 20/40 zonas. Salida auxiliar 24Vdc con reset opcional, 3 niveles de operador. 9999 eventos. Certificados: CE, CPR (EN54 partes 2, 4 y 13), WEEE y RoHS. Precisa 2 baterías no incluidas (BS131N). Dimensiones: 450x550x171mm. Tarjeta ampliación de lazos - 2 Lazos Tarjeta de ampliación de dos lazos para la central 2X-F2-09. Proporciona 4 salidas programables. La tarjeta se conecta directamente en el chasis de la central sin requerimiento de cableado adicional.
