# Panel repetidor de incendio analógico Aritech compacto, referencia 2X-FR-C-9-2X de Carrier

- Propiedad del archivo: CONSTRUNARIO
- Formato: FIEBDC-3/2012
- Programa: Construnario Versión 3.51
- Fecha de los precios: 12/04/2023
- Divisa: EUR

**2XFRC09** u Panel repetidor de incendio analógico Aritech compacto, referencia 2X-FR-C-9-2X de Carrier
Precio: 880.74
Repetidor compacto de la serie 2X. 2 entradas configurables. Puerto Ethernet. LCD gráfico, 2 puertos USB y puerto RS232. Conexión a red RS485 incorporada. 3 niveles de operador. 9999 eventos. Comunicación a receptora con protocolo Contact ID. Certificados: CE, CPR (EN54 partes 2, 4 y 13), WEEE y RoHS. Alimentación a 24V (No requiere baterías). Dimensiones: 300x240x61mm.
