# Panel repetidor de incendio analógico Aritech, caja pequeña, referencia 2X-FR-S09-2X de Carrier

- Propiedad del archivo: CONSTRUNARIO
- Formato: FIEBDC-3/2012
- Programa: Construnario Versión 3.51
- Fecha de los precios: 12/04/2023
- Divisa: EUR

**2XFRS09** u Panel repetidor de incendio analógico Aritech, caja pequeña, referencia 2X-FR-S09-2X de Carrier
Precio: 1107.66
Repetidor de la serie 2X. 2 entradas configurables. Puerto Ethernet. LCD gráfico, 3 puertos USB y puerto RS232. Incorpora tarjeta de red RS485 (2010-2-NB). Opción de tarjeta de ledes de 24 zonas. Salida auxiliar de 24Vdc con reset opcional, 3 niveles de operador. 9999 eventos. Comunicación a receptora con protocolo Contact ID. Certificados: CE, CPR (EN54 partes 2, 4 y 13), WEEE y RoHS. Precisa 2 baterías no incluidas (BS127N). Dimensiones: 298x410x162mm.
