# Tarjeta de ampliación de dos lazos para la central 2X-F2-09, referencia 2X-LB de Carrier

- Propiedad del archivo: CONSTRUNARIO
- Formato: FIEBDC-3/2012
- Programa: Construnario Versión 3.51
- Fecha de los precios: 12/04/2023
- Divisa: EUR

**2XLB** u Tarjeta de ampliación de dos lazos para la central 2X-F2-09, referencia 2X-LB de Carrier
Precio: 529.73
Tarjeta de ampliación de dos lazos para la central 2X-F2-09. Proporciona 4 salidas programables. La tarjeta se conecta directamente en el chasis de la central sin requerimiento de cableado adicional.
