# Tarjeta de LEDs de 40 zonas, referencia 2X-ZI-40 de Carrier

- Propiedad del archivo: CONSTRUNARIO
- Formato: FIEBDC-3/2012
- Programa: Construnario Versión 3.51
- Fecha de los precios: 12/04/2023
- Divisa: EUR

**2XZI40** u Tarjeta de LEDs de 40 zonas, referencia 2X-ZI-40 de Carrier
Precio: 155.81
Tarjeta indicadora de 40 zonas con 80 ledes (avería y alarma por zona).
