# Detector adicional para la barrera 3000-115, referencia 3000-026 de Carrier

- Propiedad del archivo: CONSTRUNARIO
- Formato: FIEBDC-3/2012
- Programa: Construnario Versión 3.51
- Fecha de los precios: 12/04/2023
- Divisa: EUR

**3000026** u Detector adicional para la barrera 3000-115, referencia 3000-026 de Carrier
Barrera emisora/receptora configurable desde 5 a 100m. para ambientes que requieran detectores intrínsecamente seguros. Unidad de transmisor y receptor independiente (Certificado Exd). Permite 2 detectores por controlador de sistema (Detectores adicionales: 3000-026). Relés independientes de incendios y fallos por detector. Alineación laser integrada. Bajo consumo de corriente. Conexión de dos hilos entre controlador y receptor. Controlador remoto con pantalla LCD. Sensibilidad y retardos configurables. Compensación de la contaminación por polvo y movimiento del edificio disponible. Tecnología de cancelación de luz ajustable. Cumple con ATEX, IECEx, EN54: 12, VdS.
