# Detector ATX de humos lineal, configurable de 5 a 100m, referencia 3000-115 de Carrier

- Propiedad del archivo: CONSTRUNARIO
- Formato: FIEBDC-3/2012
- Programa: Construnario VersiĆ³n 3.51
- Fecha de los precios: 12/04/2023
- Divisa: EUR

**3000115** u Detector ATX de humos lineal, configurable de 5 a 100m, referencia 3000-115 de Carrier
Detector adicional Emisor/Receptor para la barrera 3000-115 configurable de 5 a 100m.
