# Detector convencional de intemperie 72ºC, IP67, Clase BS, referencia 6296 de Carrier

- Propiedad del archivo: CONSTRUNARIO
- Formato: FIEBDC-3/2012
- Programa: Construnario Versión 3.51
- Fecha de los precios: 12/04/2023
- Divisa: EUR

**6296CAR** u Detector convencional de intemperie 72ºC, IP67, Clase BS, referencia 6296 de Carrier
Detector convencional de intemperie IP67, temperatura fija de 72°C, Class BS (Ex II 3GD EEx nA II T5). Incluye base con entrada de tubo vista.
