# Detector convencional de intemperie 87ºC, IP67, Clase CS, referencia 6297 de Carrier

- Propiedad del archivo: CONSTRUNARIO
- Formato: FIEBDC-3/2012
- Programa: Construnario Versión 3.51
- Fecha de los precios: 12/04/2023
- Divisa: EUR

**6297CAR** u Detector convencional de intemperie 87ºC, IP67, Clase CS, referencia 6297 de Carrier
Precio: 296.32
Detector convencional de intemperie IP67, temperatura fija de 87°C, Class CS. Incluye base con entrada de tubo vista.
