# Detector convencional de intemperie 117ºC, IP67, Clase ES, referencia 6298 de Carrier

- Propiedad del archivo: CONSTRUNARIO
- Formato: FIEBDC-3/2012
- Programa: Construnario Versión 3.51
- Fecha de los precios: 12/04/2023
- Divisa: EUR

**6298CAR** u Detector convencional de intemperie 117ºC, IP67, Clase ES, referencia 6298 de Carrier
Precio: 296.32
Detector convencional de intemperie IP67, temperatura fija de 117°C, Class ES. Incluye base con entrada de tubo vista.
