# Unión directa para tubería de 27mm, roja, referencia 9-10908 de Carrier

- Propiedad del archivo: CONSTRUNARIO
- Formato: FIEBDC-3/2012
- Programa: Construnario Versión 3.51
- Fecha de los precios: 12/04/2023
- Divisa: EUR

**910908** u Unión directa para tubería de 27mm, roja, referencia 9-10908 de Carrier
Unión recta para tuberías de 27 mm.
