# Unión directa de 27mm con rosca, referencia 9-10915 de Carrier

- Propiedad del archivo: CONSTRUNARIO
- Formato: FIEBDC-3/2012
- Programa: Construnario Versión 3.51
- Fecha de los precios: 12/04/2023
- Divisa: EUR

**910915** u Unión directa de 27mm con rosca, referencia 9-10915 de Carrier
Unión directa de 27 mm con rosca.
