# Herramienta de test para equipos de detección de humo por aspiración, referencia 9-30051 de Carrier

- Propiedad del archivo: CONSTRUNARIO
- Formato: FIEBDC-3/2012
- Programa: Construnario Versión 3.51
- Fecha de los precios: 12/04/2023
- Divisa: EUR

**930051** u Herramienta de test para equipos de detección de humo por aspiración, referencia 9-30051 de Carrier
Precio: 1474.45
Herramienta de test para equipos de detección de humo por aspiración.
