# Calefactor de aire para equipos de aspiración, referencia 9-30422 de Carrier

- Propiedad del archivo: CONSTRUNARIO
- Formato: FIEBDC-3/2012
- Programa: Construnario Versión 3.51
- Fecha de los precios: 12/04/2023
- Divisa: EUR

**930422** u Calefactor de aire para equipos de aspiración, referencia 9-30422 de Carrier
Calefactor de aire para equipos de aspiración LaserSense.
