# Tarjeta de expansión de entradas/salidas para detectores de aspiración láserSense 25/100, referencia 9-30436 de Carrier

- Propiedad del archivo: CONSTRUNARIO
- Formato: FIEBDC-3/2012
- Programa: Construnario Versión 3.51
- Fecha de los precios: 12/04/2023
- Divisa: EUR

**930436** u Tarjeta de expansión de entradas/salidas para detectores de aspiración láserSense 25/100, referencia 9-30436 de Carrier
Precio: 273.74
Tarjeta de expansión de entradas/salidas para detectores de aspiración LaserSense 25/100. 5 Salidas (4 niveles de alarma y Fallo). 3 entradas programables.
