# Unidad de control para configurar cables sensor analógicos, referencia AACUSP de Carrier

- Propiedad del archivo: CONSTRUNARIO
- Formato: FIEBDC-3/2012
- Programa: Construnario Versión 3.51
- Fecha de los precios: 12/04/2023
- Divisa: EUR

**AACUSP** u Unidad de control para configurar cables sensor analógicos, referencia AACUSP de Carrier
Unidad de control para configurar cables sensor analógicos. Permite monitorizar y configurar los rangos de temperatura de los cables de la familia AA.Se establecen dos parametros de temperatura: pre-alarma y alarma. Configurable directamente a través de la unidad de control.
