# Cable sensor térmico analógico, recubrimiento nylon y acero inoxidable, 100m, referencia AASSN-0100 de Carrier

- Propiedad del archivo: CONSTRUNARIO
- Formato: FIEBDC-3/2012
- Programa: Construnario Versión 3.51
- Fecha de los precios: 12/04/2023
- Divisa: EUR

**AASSN0100** u Cable sensor térmico analógico, recubrimiento nylon y acero inoxidable, 100m, referencia AASSN-0100 de Carrier
Cable sensor térmico analógico. bobina de 100 m. Recubrimiento Nylon y acero inoxidable. Mayor protección mecánica y química para cables que puedan sufrir daños físicos.
