# Columna de altavoces de matriz lineal, potencia 30W, 100V, referencia ABT-LA30 de Carrier

- Propiedad del archivo: CONSTRUNARIO
- Formato: FIEBDC-3/2012
- Programa: Construnario Versión 3.51
- Fecha de los precios: 12/04/2023
- Divisa: EUR

**ABTLA30** u Columna de altavoces de matriz lineal, potencia 30W, 100V, referencia ABT-LA30 de Carrier
Precio: 359.24
Columnas de altavoces de matriz lineal, potencia 30W, 100V. Mantiene una alta uniformidad del nivel sonoro. Alta direccionalidad única en el plano vertical. Están diseñadas principalmente para las salas con un alto tiempo de reverberación. IP 65.
