# Columna de altavoces de matriz lineal, potencia 60W, 100V, referencia ABT-LA60 de Carrier

- Propiedad del archivo: CONSTRUNARIO
- Formato: FIEBDC-3/2012
- Programa: Construnario Versión 3.51
- Fecha de los precios: 12/04/2023
- Divisa: EUR

**ABTLA60** u Columna de altavoces de matriz lineal, potencia 60W, 100V, referencia ABT-LA60 de Carrier
Precio: 518.90
Columnas de altavoces de matriz lineal, potencia 60W, 100V. Mantiene una alta uniformidad del nivel sonoro. Alta direccionalidad única en el plano vertical. Están diseñadas principalmente para las salas con un alto tiempo de reverberación. IP 65.
