# Proyector de sonido con características direccionales y de alta eficiencia. Dimensiones: 143 x 210 mm, referencia ABT-P20 de Carrier

- Propiedad del archivo: CONSTRUNARIO
- Formato: FIEBDC-3/2012
- Programa: Construnario Versión 3.51
- Fecha de los precios: 12/04/2023
- Divisa: EUR

**ABTP20** u Proyector de sonido con características direccionales y de alta eficiencia. Dimensiones: 143 x 210 mm, referencia ABT-P20 de Carrier
Precio: 113.56
Altavoz proyector de sonido, 20W, 100V
