# Proyector de sonido con características direccionales y de alta eficiencia, colgante. Dimensiones: 143 x 210 mm, referencia ABT-P20P de Carrier

- Propiedad del archivo: CONSTRUNARIO
- Formato: FIEBDC-3/2012
- Programa: Construnario Versión 3.51
- Fecha de los precios: 12/04/2023
- Divisa: EUR

**ABTP20P** u Proyector de sonido con características direccionales y de alta eficiencia, colgante. Dimensiones: 143 x 210 mm, referencia ABT-P20P de Carrier
Precio: 136.64
Altavoz de proyector de sonido, 20 W, 100 V, colgante
