# Altavoz de techo contra incendios completo, potencia: 10W, 100V, (diámetro 27 cm), referencia ABT-S2710 de Carrier

- Propiedad del archivo: CONSTRUNARIO
- Formato: FIEBDC-3/2012
- Programa: Construnario Versión 3.51
- Fecha de los precios: 12/04/2023
- Divisa: EUR

**ABTS2710** u Altavoz de techo contra incendios completo, potencia: 10W, 100V, (diámetro 27 cm), referencia ABT-S2710 de Carrier
Altavoz de techo completo. Potencia: 10W, 100V, (diámetro 27 cm), diseñado para operar a altos niveles acústicos y el mínimo consumo. La alta eficiencia de banda ancha real asegura la mejor comprensión de los mensajes verbales. Sus parámetros han sido cuidadosamente seleccionados para cumplir con las aplicaciones de falso techo, tanto a una distancia estándar como a una considerablemente elevada de techo a suelo.
