# Altavoz de techo y pared. Potencia: 6W, 100V, (diámetro 17 cm), referencia ABT-SW176 de Carrier

- Propiedad del archivo: CONSTRUNARIO
- Formato: FIEBDC-3/2012
- Programa: Construnario Versión 3.51
- Fecha de los precios: 12/04/2023
- Divisa: EUR

**ABTSW176** u Altavoz de techo y pared. Potencia: 6W, 100V, (diámetro 17 cm), referencia ABT-SW176 de Carrier
Altavoz de techo y pared, Potencia: 6W, 100V, (diámetro 17cm)
