# Marco para el montaje en pared, referencia ABT-W6-BOX de Carrier

- Propiedad del archivo: CONSTRUNARIO
- Formato: FIEBDC-3/2012
- Programa: Construnario VersiĆ³n 3.51
- Fecha de los precios: 12/04/2023
- Divisa: EUR

**ABTW6BOX** u Marco para el montaje en pared, referencia ABT-W6-BOX de Carrier
Marco para el montaje en pared
