# Cable de acero de seguridad, referencia ABT-W6-KIT/HOOK de Carrier

- Propiedad del archivo: CONSTRUNARIO
- Formato: FIEBDC-3/2012
- Programa: Construnario Versión 3.51
- Fecha de los precios: 12/04/2023
- Divisa: EUR

**ABTW6KITHOOK** u Cable de acero de seguridad, referencia ABT-W6-KIT/HOOK de Carrier
Precio: 8.43
Cable de acero de seguridad
