# Accesorio cable sensor, clip en forma de "P" fabricado en aluminio, 25 ud, referencia ACA-CP-025 de Carrier

- Propiedad del archivo: CONSTRUNARIO
- Formato: FIEBDC-3/2012
- Programa: Construnario Versión 3.51
- Fecha de los precios: 12/04/2023
- Divisa: EUR

**ACACP025** u Accesorio cable sensor, clip en forma de "P" fabricado en aluminio, 25 ud, referencia ACA-CP-025 de Carrier
Precio: 40.95
Accesorio cable sensor. Clip en forma de P. Fabricado en zintec (pack 25 ud.)
