# Accesorio cable sensor, clip en forma de "P" fabricado en acero inoxidable, 100 ud, referencia ACA-CPSS-100 de Carrier

- Propiedad del archivo: CONSTRUNARIO
- Formato: FIEBDC-3/2012
- Programa: Construnario VersiĆ³n 3.51
- Fecha de los precios: 12/04/2023
- Divisa: EUR

**ACACPSS100** u Accesorio cable sensor, clip en forma de "P" fabricado en acero inoxidable, 100 ud, referencia ACA-CPSS-100 de Carrier
Accesorio cable sensor. Clip en forma de P. Fabricado en acero inoxidable (pack 100 ud.)
