# Accesorio cable sensor, clip en forma de "T", 25 ud, referencia ACA-CT-025 de Carrier

- Propiedad del archivo: CONSTRUNARIO
- Formato: FIEBDC-3/2012
- Programa: Construnario Versión 3.51
- Fecha de los precios: 12/04/2023
- Divisa: EUR

**ACACT025** u Accesorio cable sensor, clip en forma de "T", 25 ud, referencia ACA-CT-025 de Carrier
Precio: 30.86
Accesorio cable sensor. Clip en forma de T. Fabricado en resina de polietileno (pack 25 ud.)
