# Cable sensor térmico digital 68º, recubrimiento polipropileno, 1000m, referencia AD68P-1000 de Carrier

- Propiedad del archivo: CONSTRUNARIO
- Formato: FIEBDC-3/2012
- Programa: Construnario Versión 3.51
- Fecha de los precios: 12/04/2023
- Divisa: EUR

**AD68P1000** u Cable sensor térmico digital 68º, recubrimiento polipropileno, 1000m, referencia AD68P-1000 de Carrier
Precio: 9121.95
Cable sensor térmico digital 68º. Bobina de 1.000 m. Recubrimiento Polipropileno. Mayor protección en ambientes cáusticos.
